# Obras de conservación en la cubierta del Palacio Provincial

- Propiedad del archivo: CYPE INGENIEROS, S.A.
- Formato: FIEBDC-3/2004
- Programa: ARQUIMEDES
- Tipo: presupuesto
- Comentario: Presupuesto
- Fecha de los precios: 29/05/2014
- Divisa: EUR
- Gastos generales: 13 %
- Beneficio industrial: 6 %
- IVA: 21 %
- Código: PRESUPUESTO_PALACIO (03/04/2014)
Importe: 138201.52

## Q CUBIERTA
Importe: 65401.64

**DQC040b** m² Desmontaje de cobertura de teja cerámica plana.
333.345 m² × 12.66 = 4220.15
Arranque de cobertura de teja cerámica plana, elementos de fijación, listones y cabios de madera, clavada sobre correas a menos de 25 m de altura, en cubierta inclinada a tres aguas con una pendiente media del 30%, con medios manuales y carga manual de escombros sobre camión o contenedor, i/ transporte a vertedero autorizado.

| Código | Ud | Descripción | Rendimiento | Precio | Importe |
|---|---|---|---|---|---|
| mo018 | h | Oficial 1ª construcción. (mano de obra; 03/04/2014) | 0.402 | 15.67 | 6.30 |
| mo104 | h | Peón ordinario construcción. (mano de obra; 03/04/2014) | 0.402 | 14.31 | 5.75 |
| & | % | Pequeño material | 2 % | 12.05 | 0.24 |
| % | % | Medios auxiliares | 3 % | 12.29 | 0.37 |
|  |  | Total |  |  | 12.66 |

| Medición | Uds. | Largo | Ancho | Parcial |
|---|---|---|---|---|
|  | 2 | 17.200 | 7.100 | 244.240 |
|  | 1 | 12.600 | 3.550 | 44.730 |
|  | 1 | 6.250 | 7.100 | 44.375 |
| Total |  |  |  | 333.345 |

**DEM070** m² Desmontaje de entarimado carcomido de 20 mm de espesor. (29/08/2014)
253 m² × 5.11 = 1292.83
Desmontaje de entarimado carcomido de 20 mm de espesor, de tablas machihembradas de madera, clavadas a las viguetas del forjado, con medios manuales y carga manual de escombros sobre camión o contenedor.

| Código | Ud | Descripción | Rendimiento | Precio | Importe |
|---|---|---|---|---|---|
| mo104 | h | Peón ordinario construcción. | 0.35 | 14.31 | 5.01 |
| % | % | Medios auxiliares | 2 % | 5.01 | 0.10 |
|  |  | Total |  |  | 5.11 |

| Medición | Uds. | Largo | Ancho | Parcial |
|---|---|---|---|---|
|  | 1 | 23.000 | 11.000 | 253.000 |
| Total |  |  |  | 253 |

**DIS030** m Arranque de bajante exterior. (03/04/2014)
57 m × 2.95 = 168.15
Arranque de bajante exterior de PVC hasta 150 mm de diámetro máximo, con medios manuales, y carga manual de escombros sobre camión o contenedor, i/ transporte a vertedero autorizado.

| Código | Ud | Descripción | Rendimiento | Precio | Importe |
|---|---|---|---|---|---|
| mo104 | h | Peón ordinario construcción. | 0.202 | 14.31 | 2.89 |
| % | % | Medios auxiliares | 2 % | 2.89 | 0.06 |
|  |  | Total |  |  | 2.95 |

| Medición | Uds. | Largo | Parcial |
|---|---|---|---|
|  | 10 | 5.000 | 50.000 |
| patio interior | 1 | 7.000 | 7.000 |
| Total |  |  | 57 |

**DIS040** m Demolición de borde canalón. (03/04/2014)
66 m × 5.81 = 383.46
Demolición de borde canalón interior, con medios manuales, y carga manual de escombros sobre camión o contenedor, i/ transporte a vertedero autorizado.

| Código | Ud | Descripción | Rendimiento | Precio | Importe |
|---|---|---|---|---|---|
| mo018 | h | Oficial 1ª construcción. | 0.187 | 15.67 | 2.93 |
| mo104 | h | Peón ordinario construcción. | 0.187 | 14.31 | 2.68 |
| & | % | Pequeño material | 0.5 % | 5.61 | 0.03 |
| % | % | Medios auxiliares | 3 % | 5.64 | 0.17 |
|  |  | Total |  |  | 5.81 |

| Medición | Uds. | Largo | Parcial |
|---|---|---|---|
| Faldón 1 | 1 | 24.000 | 24.000 |
| Faldón 2 | 1 | 24.000 | 24.000 |
| Faldón 3 | 1 | 13.000 | 13.000 |
|  | 1 | 5.000 | 5.000 |
| Total |  |  | 66 |

**DIS040b** m Retirada de canalón interior existente y conexiones a bajantes.
59.8 m × 6 = 358.80
Retirada de canalón interior existente y conexiones a bajantes con medios manuales, carga y transporte a vertedero autorizado.

| Código | Ud | Descripción | Rendimiento | Precio | Importe |
|---|---|---|---|---|---|
| mo018 | h | Oficial 1ª construcción. | 0.193 | 15.67 | 3.02 |
| mo104 | h | Peón ordinario construcción. | 0.194 | 14.31 | 2.78 |
| & | % | Pequeño material | 0.5 % | 5.80 | 0.03 |
| % | % | Medios auxiliares | 3 % | 5.83 | 0.17 |
|  |  | Total |  |  | 6 |

| Medición | Uds. | Largo | Parcial |
|---|---|---|---|
|  | 1 | 12.700 | 12.700 |
|  | 2 | 23.550 | 47.100 |
| Total |  |  | 59.8 |

**D00001** m2 Desmontaje y posterior montaje de tres hiladas de tejas.
17.6 m2 × 36.2 = 637.12
Desmontaje y posterior montaje de tres hiladas de teja para permitir la sustitución de un canalón interior, incluso reposición de tejas rotas.

| Código | Ud | Descripción | Rendimiento | Precio | Importe |
|---|---|---|---|---|---|
| mo104 | h | Peón ordinario construcción. | 1.05 | 14.31 | 15.03 |
| mo018 | h | Oficial 1ª construcción. | 1.05 | 15.67 | 16.45 |
| mt13tap010aa | Ud | Teja cerámica plana, 43x26 cm, color rojo, según UNE-EN 1304. (material) | 7 | 0.45 | 3.15 |
| & | % | Pequeño material | 1.5 % | 34.63 | 0.52 |
| % | % | Medios auxiliares | 3 % | 35.15 | 1.05 |
|  |  | Total |  |  | 36.2 |

| Medición | Uds. | Largo | Alto | Parcial |
|---|---|---|---|---|
|  | 1 | 12.600 |  | 12.600 |
|  | 1 | 5.000 | 1.000 | 5.000 |
| Total |  |  |  | 17.6 |

**EMW010** m³ Sustitución de correas dañadas en cubierta en madera de castaño. (29/08/2014)
5.07 m³ × 955.8 = 4845.91
Sustitución de correas dañadas en cubierta en madera de castaño, protección de la madera con clase de penetración P3 a P6, trabajada en taller, totalmente fijadas a cerchas existentes de madera y formación de nivelación del plano de cubierta.

| Código | Ud | Descripción | Rendimiento | Precio | Importe |
|---|---|---|---|---|---|
| mt07mee035ofb | m³ | Madera de castaño, aserrada y cepillada , trabajada en taller. (material; 29/08/2014) | 1 | 465 | 465.00 |
| mt50spa101 | kg | Clavos de acero. (material; 29/08/2014) | 10 | 1.15 | 11.50 |
| mq09sie010 | h | Motosierra a gasolina, de 50 cm de espada y 3,2 CV de potencia. (maquinaria; 29/08/2014) | 5.697 | 3 | 17.09 |
| mo015 | h | Oficial 1ª carpintero. (mano de obra; 29/08/2014) | 13.5 | 15.93 | 215.06 |
| mo053 | h | Ayudante carpintero. (mano de obra; 29/08/2014) | 11.55 | 14.82 | 171.17 |
| mo104 | h | Peón ordinario construcción. | 4 | 14.31 | 57.24 |
| % | % | Medios auxiliares | 2 % | 937.06 | 18.74 |
|  |  | Total |  |  | 955.8 |

| Medición | Uds. | Largo | Ancho | Alto | Parcial |
|---|---|---|---|---|---|
|  | 2 | 146.000 | 0.100 | 0.150 | 4.380 |
|  | 1 | 46.000 | 0.100 | 0.150 | 0.690 |
| Total |  |  |  |  | 5.07 |

**Q1.6** ml Formación de canalón interior oculto.
71.8 ml × 57.06 = 4096.91
Formación de canalón interior oculto compuesto por una lámina continua de elastómero de caucho sintético EPDM, colocación de lámina térmica doble capa multireflectora para evitar condensaciones del canalón y posterior instalación de canalón continuo aluminio crudo de 1,5 mm de espesor y con un desarrollo de 850 mm, soldado como máximo cada 6 m, i/ junta de dilatación.

| Código | Ud | Descripción | Rendimiento | Precio | Importe |
|---|---|---|---|---|---|
| mo018 | h | Oficial 1ª construcción. | 0.2 | 15.67 | 3.13 |
| mo104 | h | Peón ordinario construcción. | 0.2 | 14.31 | 2.86 |
| Q1.7001 | ml | lámina impermeable EPDM (material) | 1 | 9.15 | 9.15 |
| Q1.7002 | ml | Aislante térmico multireflector (material) | 1.05 | 6.6 | 6.93 |
| Q1.7003ro850 | ml | Chapa aluminio crudo de 1,5 mm desarrollo 850 mm (material) | 1.05 | 29 | 30.45 |
| Q1.5003 | Ud | tornillería inoxidable (material) | 4 | 0.45 | 1.80 |
| Q1.5001 | Ud | Electrodos básicos (material) | 2 | 0.4 | 0.80 |
| & | % | Pequeño material | 0.5 % | 55.12 | 0.28 |
| % | % | Medios auxiliares | 3 % | 55.40 | 1.66 |
|  |  | Total |  |  | 57.06 |

| Medición | Uds. | Largo | Parcial |
|---|---|---|---|
|  | 2 | 23.550 | 47.100 |
|  | 1 | 12.700 | 12.700 |
|  | 1 | 5.000 | 5.000 |
|  | 1 | 3.000 | 3.000 |
|  | 1 | 4.000 | 4.000 |
| Total |  |  | 71.8 |

**Q1.7** Ud Conexión interior a bajantes.
8 Ud × 39.66 = 317.28
Conexión interior a bajantes compuesto por una lámina continua de elastómero de caucho sintético EPDM, colocación de lámina térmica doble capa multireflectora e instalación de chapa plegada de aluminio crudo de 1,5 mm de espesor de sección cuadrada 120*90 mm, soldada con canalones.

| Código | Ud | Descripción | Rendimiento | Precio | Importe |
|---|---|---|---|---|---|
| mo018 | h | Oficial 1ª construcción. | 0.35 | 15.67 | 5.48 |
| mo104 | h | Peón ordinario construcción. | 0.2 | 14.31 | 2.86 |
| Q1.7001 | ml | Lámina impermeable EPDM | 0.75 | 9.15 | 6.86 |
| Q1.7002 | ml | Aislante térmico multireflector | 0.6 | 6.6 | 3.96 |
| Q1.8001 | ml | Tubo aluminio crudo rectangualar 120*90*1,5 mm (material) | 0.6 | 29 | 17.40 |
| Q1.5003 | Ud | Tornillería | 3 | 0.45 | 1.35 |
| Q1.5001 | Ud | Electrodos básicos | 1 | 0.4 | 0.40 |
| & | % | Pequeño material | 0.5 % | 38.31 | 0.19 |
| % | % | Medios auxiliares | 3 % | 38.50 | 1.16 |
|  |  | Total |  |  | 39.66 |

**Q1.8** ml Forrado de canalón interior.
52.1 ml × 25.38 = 1322.30
Forrado canalón interior oculto de cubierta y formación de goterón compuesto por chapa plegada de zinc 0,7 mm de espesor y con un desarrollo de 450 mm.

| Código | Ud | Descripción | Rendimiento | Precio | Importe |
|---|---|---|---|---|---|
| mo018 | h | Oficial 1ª construcción. | 0.4 | 15.67 | 6.27 |
| mo104 | h | Peón ordinario construcción. | 0.25 | 14.31 | 3.58 |
| Q1.7003ro300 | ml | Chapa aluminio crudo de 1,5 mm desarrollo 300 mm (material) | 0.43 | 29 | 12.47 |
| Q1.5003 | Ud | Tornillería | 4 | 0.45 | 1.80 |
| Q1.5001 | Ud | Electrodos básicos | 1 | 0.4 | 0.40 |
| & | % | Pequeño material | 0.5 % | 24.52 | 0.12 |
| % | % | Medios auxiliares | 3 % | 24.64 | 0.74 |
|  |  | Total |  |  | 25.38 |

| Medición | Uds. | Largo | Parcial |
|---|---|---|---|
|  | 2 | 23.550 | 47.100 |
|  | 1 | 5.000 | 5.000 |
| Total |  |  | 52.1 |

**Q1.9** m2 Reposición de elementos de cubrición.
333.345 m2 × 59.24 = 19747.36
Reposición de elementos de cubrición en faldones mediante chapas de cemento reforzado ancladas a la estructura para cubierta de teja plana, posterior colocación de omegas metálicos anclados a la chapa para asentamiento de la teja plana cerámica anclada con tornillería de acero inoxidable.

| Código | Ud | Descripción | Rendimiento | Precio | Importe |
|---|---|---|---|---|---|
| mo018 | h | Oficial 1ª construcción. | 1.04 | 15.67 | 16.30 |
| mo104 | h | Peón ordinario construcción. | 0.4 | 14.31 | 5.72 |
| Q1.10.001 | ml | Placa fibrocemento (material) | 1.25 | 11.95 | 14.94 |
| Q1.10.002 | Ud | Teja plana (material) | 12.5 | 1.05 | 13.13 |
| Q1.10.003 | ml | Rastel galvanizado de 20 mm (material) | 3.3 | 1.25 | 4.13 |
| Q1.10.004 | Ud | Tornillería acero inoxidable (material) | 20 | 0.15 | 3.00 |
| & | % | Pequeño material | 0.5 % | 57.22 | 0.29 |
| % | % | Medios auxiliares | 3 % | 57.51 | 1.73 |
|  |  | Total |  |  | 59.24 |

| Medición | Uds. | Largo | Ancho | Parcial |
|---|---|---|---|---|
|  | 2 | 17.200 | 7.100 | 244.240 |
|  | 1 | 12.600 | 3.550 | 44.730 |
|  | 1 | 6.250 | 7.100 | 44.375 |
| Total |  |  |  | 333.345 |

**Q1.10** ml Formación de cumbreras y limatesas.
38 ml × 24.01 = 912.38
Formación de cumbreras y limatesas formadas por cinta butil autoadhesiva y posterior colocación de teja cerámica curva asentada con mortero de cemento, cemento cola flexible y ancladas entre si con ganchos de acero inoxidable.

| Código | Ud | Descripción | Rendimiento | Precio | Importe |
|---|---|---|---|---|---|
| mo018 | h | Oficial 1ª construcción. | 0.63 | 15.67 | 9.87 |
| mo104 | h | Peón ordinario construcción. | 0.3 | 14.31 | 4.29 |
| Q1.11.001 | Ud | Teja curva (material) | 4 | 0.35 | 1.40 |
| Q1.11.002 | ml | Tela de butil autoadhesiva (material) | 1.05 | 3.6 | 3.78 |
| Q1.11.003 | m3 | Mortero de cemento (material) | 0.05 | 65 | 3.25 |
| Q1.11.004 | Ud | Tornillería acero inoxidable (material) | 6 | 0.1 | 0.60 |
| & | % | Pequeño material | 0.5 % | 23.19 | 0.12 |
| % | % | Medios auxiliares | 3 % | 23.31 | 0.70 |
|  |  | Total |  |  | 24.01 |

| Medición | Uds. | Largo | Parcial |
|---|---|---|---|
|  | 1 | 21.000 | 21.000 |
|  | 2 | 8.500 | 17.000 |
| Total |  |  | 38 |

**Q1.12** ml Formación de chapado contra penales de frontón. (04/06/2014)
15 ml × 53.69 = 805.35
Formación de chapado contra penales de frontón mediante chapa de zinc de 0,7 mm de espesor.

| Código | Ud | Descripción | Rendimiento | Precio | Importe |
|---|---|---|---|---|---|
| mo018 | h | Oficial 1ª construcción. | 0.3 | 15.67 | 4.70 |
| mo104 | h | Peón ordinario construcción. | 0.3 | 14.31 | 4.29 |
| Q1.12.002 | ml | Polímero (material) | 1.05 | 3.6 | 3.78 |
| Q1.11.004 | Ud | Tornillería acero inoxidable | 6 | 0.1 | 0.60 |
| Q1.70033a | ml | Chapa zinc de 0,7 mm de espesor y desarrollo 500 mm (material; 04/06/2014) | 1.1 | 35 | 38.50 |
| & | % | Pequeño material | 0.5 % | 51.87 | 0.26 |
| % | % | Medios auxiliares | 3 % | 52.13 | 1.56 |
|  |  | Total |  |  | 53.69 |

| Medición | Uds. | Largo | Parcial |
|---|---|---|---|
| Pinche | 2 | 7.500 | 15.000 |
| Total |  |  | 15 |

**EMT020** m² Entablado visto de tablas machihembradas de madera de castaño. (29/08/2014)
287.5 m² × 32.58 = 9366.75
Entablado visto de tablas machihembradas de madera de castaño, de 800x150 mm y 25 mm de espesor, clavadas directamente sobre las viguetas del forjado.

| Código | Ud | Descripción | Rendimiento | Precio | Importe |
|---|---|---|---|---|---|
| mt07mee200e | m² | Tabla machihembrada de castaño, de 800x150 mm y 25 mm de espesor, para entablado en forjados de madera. (material; 29/08/2014) | 1.1 | 20.93 | 23.02 |
| mt50spa101 | kg | Clavos de acero. | 0.1 | 1.15 | 0.12 |
| mo043 | h | Oficial 1ª montador de estructura de madera. (mano de obra; 29/08/2014) | 0.29 | 15.67 | 4.54 |
| mo086 | h | Ayudante montador de estructura de madera. (mano de obra; 29/08/2014) | 0.29 | 14.7 | 4.26 |
| % | % | Medios auxiliares | 2 % | 31.94 | 0.64 |
|  |  | Total |  |  | 32.58 |

| Medición | Uds. | Largo | Ancho | Parcial |
|---|---|---|---|---|
| Pavimento madera bajo cubierta. Salón de plenos. | 1 | 23.000 | 12.500 | 287.500 |
| Total |  |  |  | 287.5 |

**NAQ030** m² Aislamiento por el interior sobre espacio no habitable en cubiertas inclinadas.
333.345 m² × 7.26 = 2420.08
Aislamiento por el interior sobre espacio no habitable en cubiertas inclinadas, formado por panel rígido de poliestireno expandido, de superficie lisa y mecanizado lateral machihembrado, de 50 mm de espesor, fijado con taco de expansión y clavo de polipropileno, con aro de estanqueidad.

| Código | Ud | Descripción | Rendimiento | Precio | Importe |
|---|---|---|---|---|---|
| mt16pea010da | m² | Panel rígido de poliestireno expandido, según UNE-EN 13163, de superficie lisa y mecanizado lateral machihembrado, de 50 mm de espesor, resistencia térmica 1,35 m²K/W, conductividad térmica 0,036 W/(mK), Euroclase E de reacción al fuego, con código de designación EPS-EN 13163-L1-W1-T1-S1-P3-DS(N)2-BS100-CS(10)60. (material) | 1.1 | 3.01 | 3.31 |
| mt16aaa020hh | Ud | Fijación mecánica para paneles aislantes de poliestireno expandido, colocados directamente sobre la superficie soporte. (material) | 2.5 | 0.2 | 0.50 |
| mo049 | h | Oficial 1ª montador de aislamientos. (mano de obra) | 0.109 | 15.67 | 1.71 |
| mo092 | h | Ayudante montador de aislamientos. (mano de obra) | 0.109 | 14.7 | 1.60 |
| % | % | Medios auxiliares | 2 % | 7.12 | 0.14 |
|  |  | Total |  |  | 7.26 |

| Medición | Uds. | Largo | Ancho | Parcial |
|---|---|---|---|---|
|  | 2 | 17.200 | 7.100 | 244.240 |
|  | 1 | 12.600 | 3.550 | 44.730 |
|  | 1 | 6.250 | 7.100 | 44.375 |
| Total |  |  |  | 333.345 |

**ENTL.2a** m2 Aislamiento térmico y acústico con fieltro de lana de roca de 60 mm en falso techo. (05/05/1995)
296.4 m2 × 6.15 = 1822.86
Aislamiento térmico y acústico de cubiertas con fieltro de lana de roca de 60 mm de espesor recubierto por una cara con un complejo de aluminio reforzado con conductividad térmica 0.042 W(mk) y resistencia térmica 1.40m2K/w, clase de reacción al fuego A2, de dimensiones 8x1.20 m, i/pp de recortes.

| Código | Ud | Descripción | Rendimiento | Precio | Importe |
|---|---|---|---|---|---|
| PNTL.2a | m2 | Fiel lana roca 60mm + Al (material; 23/12/1996) | 1.1 | 4.46 | 4.91 |
| MOOA.1a | h | Oficial 1ª construcción (mano de obra; 27/05/1997) | 0.04 | 15.23 | 0.61 |
| MOOA.1d | h | Peón ordinario construcción (mano de obra; 27/05/1997) | 0.04 | 14.27 | 0.57 |
| % | % | Medios auxiliares | 1 % | 6.09 | 0.06 |
|  |  | Total |  |  | 6.15 |

Claves: aislamiento, cara, lamina, recorte, fuego, roca, barrera, lana, resistencia, grapa, papel, aislante, ordinario, moho, dimension, lateral, fieltro, solape, recubrir, termico, bloquear, panel

| Medición | Uds. | Largo | Ancho | Parcial |
|---|---|---|---|---|
| Falso techo Salón de Plenos | 1 | 22.800 | 13.000 | 296.400 |
| Total |  |  |  | 296.4 |

**Q1.14** m2 Escamas de zinc en claraboyas. (04/06/2014)
19.52 m2 × 135.18 = 2638.71
Desmontaje de escamas de zinc en paramentos de la claraboya, posterior montaje de nuevas escamas de zinc de 0,7 mm de espesor previa reparación de elementos que se encuentren en mal estado de la subestructura de madera, i/ pequeño material y accesorios, unidad totalmente rematada. Partida a decidir según Dirección Facultativa.

| Código | Ud | Descripción | Rendimiento | Precio | Importe |
|---|---|---|---|---|---|
| mt21lpe020mad | m² | Repercusión por m² de reparación de estructura de madera deteriorada. (material; 03/06/2014) | 1 | 7 | 7.00 |
| Q1.70033a | ml | Chapa zinc de 0,7 mm | 1.5 | 35 | 52.50 |
| mo103 | h | Peón especializado construcción. (mano de obra; 30/05/2014) | 2.5 | 14.6 | 36.50 |
| mo018 | h | Oficial 1ª construcción. | 2.5 | 15.67 | 39.18 |
|  |  | Total |  |  | 135.18 |

| Medición | Uds. | Largo | Alto | Parcial |
|---|---|---|---|---|
|  | 1 | 8.800 | 1.200 | 10.560 |
|  | 1 | 5.700 | 0.400 | 2.280 |
|  | 1 | 8.800 | 0.500 | 4.400 |
|  | 1 | 5.700 | 0.400 | 2.280 |
| Total |  |  |  | 19.52 |

**NIG221** m² Reparación de impermeabilización de cubierta de casetón de ascensor. (04/06/2014)
52 m² × 51.54 = 2680.08
Reparación de impermeabilización de cubierta de casetón de ascensor, realizada mediante el sistema visto Coniroof 2103 "BASF Construction Chemical", con DITE-04/0035, de 2 a 2,5 mm de espesor total, compuesta por: membrana de impermeabilizante líquido, Conipur M 803 FL "BASF Construction Chemical", de color a definir por D.F., aplicada mediante sistema de proyección mecánica en caliente; y capa de acabado con sellante color a elegir, Conipur TC 459 "BASF Construction Chemical", aplicada mediante brocha, rodillo o pistola; previa imprimación con Mastertop P 691 "BASF Construction Chemical", aplicada con rastrillo de goma y rodillo de pelo corto, sobre superficie soporte de membrana Conipur deteriorada (no incluida en este precio).

| Código | Ud | Descripción | Rendimiento | Precio | Importe |
|---|---|---|---|---|---|
| mt15bas120d | kg | Imprimación transparente y puente de unión, Mastertop P 691 "BASF Construction Chemical", a base de resina de poliuretano monocomponente y disolventes, para aplicar sobre PVC, EPDM, madera, poliéster o fibrocemento, o sobre membranas proyectadas tipo Conipur. (material; 04/06/2014) | 0.1 | 21 | 2.10 |
| mt15bas160a | kg | Impermeabilizante líquido, Conipur M 803 FL "BASF Construction Chemical", de color a definir por D.F., de dos componentes a base de resina de poliuretano, aplicable mediante sistema de proyección mecánica en caliente, para conformar una membrana impermeable en cubiertas planas o inclinadas. (material; 04/06/2014) | 2.2 | 14.4 | 31.68 |
| mt15bas150n | kg | Sellante color a elegir, Conipur TC 459 "BASF Construction Chemical", compuesto por poliuretano alifático monocomponente y disolventes, de aplicación como capa de acabado elástica y resistente a los rayos UV, en el sistema Coniroof de impermeabilización vista de cubiertas. (material; 04/06/2014) | 0.2 | 37.6 | 7.52 |
| mo030 | h | Oficial 1ª aplicador de productos impermeabilizantes. (mano de obra; 04/06/2014) | 0.304 | 15.67 | 4.76 |
| mo065 | h | Ayudante aplicador de productos impermeabilizantes. (mano de obra; 04/06/2014) | 0.304 | 14.7 | 4.47 |
| % | % | Medios auxiliares | 2 % | 50.53 | 1.01 |
|  |  | Total |  |  | 51.54 |

| Medición | Uds. | Largo | Alto | Parcial |
|---|---|---|---|---|
|  | 1 | 6.500 | 8.000 | 52.000 |
| Total |  |  |  | 52 |

**Q1.15** ml Reparación de aleros casetón ascensor. (04/06/2014)
10.8 ml × 15.74 = 169.99
Reparación de aleros del casetón ascensor, mediante aplicación de mortero de reparacion previa aplicación de líquido pasivador de armaduras activas, i/ accesorios, pequeño material y medios auxiliares necesarios.

| Código | Ud | Descripción | Rendimiento | Precio | Importe |
|---|---|---|---|---|---|
| mt28mrr010a | kg | Mortero sin cemento de gran adherencia, compuesto por copolímeros en dispersión acuosa y cargas minerales, para la reparación y armado de fachadas. (material; 04/06/2014) | 2.5 | 2.91 | 7.28 |
| mo103 | h | Peón especializado construcción. | 0.25 | 14.6 | 3.65 |
| mo018 | h | Oficial 1ª construcción. | 0.25 | 15.67 | 3.92 |
| % | % | Medios auxiliares | 6 % | 14.85 | 0.89 |
|  |  | Total |  |  | 15.74 |

| Medición | Uds. | Largo | Ancho | Parcial |
|---|---|---|---|---|
|  | 4 | 9.000 | 0.300 | 10.800 |
| Total |  |  |  | 10.8 |

**0AE010ra** Ud Desconexión, retirada y montaje de instalaciones en cubierta y bajo cubierta. (10/06/2014)
1 Ud × 466.5 = 466.50
Desconexión, retirada y montaje de instalaciones exisentes electricas y fontanería en cubierta y bajo cubierta.

| Código | Ud | Descripción | Rendimiento | Precio | Importe |
|---|---|---|---|---|---|
| mo001va | h | Oficial 1ª (mano de obra; 10/06/2014) | 15 | 16.18 | 242.70 |
| mo104 | h | Peón ordinario construcción. | 15 | 14.31 | 214.65 |
| % | % | Medios auxiliares | 2 % | 457.35 | 9.15 |
|  |  | Total |  |  | 466.5 |

**EQTW25dab** m Canalón cinc 50cm recto. (17/12/2009)
7.5 m × 35.74 = 268.05
Canalón de sección rectangular de chapa de cinc recto, hasta 50 cm de desenvolvemento, colocado con garfos de suxeición rectangulares de aceiro galvanizado, i/pp de solapes e soldaduras.

| Código | Ud | Descripción | Rendimiento | Precio | Importe |
|---|---|---|---|---|---|
| PQTC25da | m | Canle zinc 50cm rect (material; 18/05/2029) | 0.55 | 35 | 19.25 |
| PQTC33a | ud | Soporte aceiro galv p/can 800mm (material; 17/11/2009) | 2 | 1.824 | 3.65 |
| MOOA.1a | h | Oficial 1ª construcción | 0.4 | 15.23 | 6.09 |
| MOOA.1c | h | Peón especializado construcción (mano de obra; 10/02/1997) | 0.4 | 14.27 | 5.71 |
| % | % | Medios auxiliares | 3 % | 34.70 | 1.04 |
|  |  | Total |  |  | 35.74 |

| Medición | Uds. | Largo | Parcial |
|---|---|---|---|
| patio interior | 1 | 4.000 | 4.000 |
|  | 1 | 3.500 | 3.500 |
| Total |  |  | 7.5 |

**EQTW25droa** m Chapa plegada de cinc 50 cm en remates de cubierta. (17/12/2009)
4 m × 26.23 = 104.92
Chapa plegada de cinc hasta 50 cm de desarrollo, colocado mediante tornillería de acero inoxidable, i/pp de solapes e soldaduras.

| Código | Ud | Descripción | Rendimiento | Precio | Importe |
|---|---|---|---|---|---|
| PQTC25droa | m | Chapa plegada de cinc 50 cm (material; 18/05/2029) | 0.55 | 35 | 19.25 |
| Q1.5003 | Ud | Tornillería | 4 | 0.45 | 1.80 |
| MOOA.1a | h | Oficial 1ª construcción | 0.15 | 15.23 | 2.28 |
| MOOA.1c | h | Peón especializado construcción | 0.15 | 14.27 | 2.14 |
| % | % | Medios auxiliares | 3 % | 25.47 | 0.76 |
|  |  | Total |  |  | 26.23 |

| Medición | Uds. | Largo | Parcial |
|---|---|---|---|
| patio interior | 1 | 4.000 | 4.000 |
| Total |  |  | 4 |

**EQTT.3aaaro** m2 Recolocación de tejas cerámicas planas. (05/05/1995)
27.6 m2 × 12.06 = 332.86
Recolocación de tejas cerámicas planas existentes por corrimiento y reposición de un 15% de tejas rotas.

| Código | Ud | Descripción | Rendimiento | Precio | Importe |
|---|---|---|---|---|---|
| PQTT.3da | ud | Teja cerámica plana sacoman henry-marseille (material; 05/05/1995) | 2 | 0.67 | 1.34 |
| PBUC.1b | kg | Punta a p/const 17x70 caja 3kg (material) | 0.061 | 0.79 | 0.05 |
| MOOA.1a | h | Oficial 1ª construcción | 0.35 | 15.23 | 5.33 |
| MOOA.1c | h | Peón especializado construcción | 0.35 | 14.27 | 4.99 |
| % | % | Medios auxiliares | 3 % | 11.71 | 0.35 |
|  |  | Total |  |  | 12.06 |

Claves: mortero, acero, punta, plano, dimension, moho, color, cemento, blanco, envejecer, teja, rojo, bloquear, marron, especial, ceramico, colocacion, cubierta

| Medición | Uds. | Largo | Ancho | Parcial |
|---|---|---|---|---|
| Faldón lateral anexo | 1 | 9.200 | 3.000 | 27.600 |
| Total |  |  |  | 27.6 |

**Q1.12a** ml Formación de chapado contra paramentos de chimenea. (04/06/2014)
11.1 ml × 59.65 = 662.12
Formación de chapado contra penales de frontón mediante chapa de zinc de 0,7 mm de espesor.

| Código | Ud | Descripción | Rendimiento | Precio | Importe |
|---|---|---|---|---|---|
| mo018 | h | Oficial 1ª construcción. | 0.55 | 15.67 | 8.62 |
| mo104 | h | Peón ordinario construcción. | 0.55 | 14.31 | 7.87 |
| Q1.12.002 | ml | Polímero | 1.05 | 3.6 | 3.78 |
| Q1.11.004 | Ud | Tornillería acero inoxidable | 6 | 0.1 | 0.60 |
| Q1.70033a | ml | Chapa zinc de 0,7 mm | 1.05 | 35 | 36.75 |
| & | % | Pequeño material | 0.5 % | 57.62 | 0.29 |
| % | % | Medios auxiliares | 3 % | 57.91 | 1.74 |
|  |  | Total |  |  | 59.65 |

| Medición | Uds. | Largo | Parcial |
|---|---|---|---|
| chimenea patio de lucez interior | 1 | 2.100 | 2.100 |
|  | 2 | 4.500 | 9.000 |
| Total |  |  | 11.1 |

**QRF020b** Ud Forrado de conductos de instalaciones. (27/08/2014)
3 Ud × 151.27 = 453.81
Forrado de conductos de instalaciones en cubierta inclinada, mediante fábrica de 1/2 pie de espesor de ladrillo cerámico hueco para revestir, de 1,25 m² de sección y 1,2 m de altura.

| Código | Ud | Descripción | Rendimiento | Precio | Importe |
|---|---|---|---|---|---|
| mt04lvc010d | Ud | Ladrillo cerámico hueco triple, para revestir, 24x11,5x11,5 cm, según UNE-EN 771-1. (material; 26/08/2014) | 189 | 0.17 | 32.13 |
| mt09mor010c | m³ | Mortero de cemento CEM II/B-P 32,5 N tipo M-5, confeccionado en obra con 250 kg/m³ de cemento y una proporción en volumen 1/6. (material; 26/08/2014) | 0.078 | 115.3 | 8.99 |
| mt09mor010c | m³ | Mortero de cemento CEM II/B-P 32,5 N tipo M-5, confeccionado en obra con 250 kg/m³ de cemento y una proporción en volumen 1/6. | 0.108 | 115.3 | 12.45 |
| mo018 | h | Oficial 1ª construcción. | 4.115 | 15.67 | 64.48 |
| mo072 | h | Ayudante construcción. (mano de obra; 26/08/2014) | 2.058 | 14.7 | 30.25 |
| % | % | Medios auxiliares | 2 % | 148.30 | 2.97 |
|  |  | Total |  |  | 151.27 |

**RCP020** m² Chapado de paramentos de chimeneas con granito Albero. (26/08/2014)
14.88 m² × 64.96 = 966.60
Chapado en paramento vertical, con plaquetas de granito Albero, acabado abujardado, 30,5x30,5x1 cm, fijado con mortero de cemento M-5.

| Código | Ud | Descripción | Rendimiento | Precio | Importe |
|---|---|---|---|---|---|
| mt19pgn010ab | m² | Plaqueta calibrada y biselada de granito nacional, Albero, 30,5x30,5x1 cm, acabado abujardado, según UNE-EN 12057. (material; 26/08/2014) | 1.05 | 26.05 | 27.35 |
| mt19paj010 | m² | Repercusión por anclaje mediante grapas de acero inoxidable de 5 mm, en chapado de paramentos con materiales pétreos. (material; 26/08/2014) | 1 | 2.94 | 2.94 |
| mt09mor010c | m³ | Mortero de cemento CEM II/B-P 32,5 N tipo M-5, confeccionado en obra con 250 kg/m³ de cemento y una proporción en volumen 1/6. | 0.025 | 115.3 | 2.88 |
| mt09mcr220 | kg | Mortero de rejuntado para revestimientos, interiores o exteriores, de piedra natural, pulida o para pulir, compuesto de cemento, áridos a base de polvo de mármol, pigmentos resistentes a los álcalis y aditivos especiales. (material; 26/08/2014) | 0.15 | 1.8 | 0.27 |
| mo020 | h | Oficial 1ª colocador de piedra natural. (mano de obra; 26/08/2014) | 0.996 | 15.67 | 15.61 |
| mo055 | h | Ayudante colocador de piedra natural. (mano de obra; 26/08/2014) | 0.996 | 14.7 | 14.64 |
| % | % | Medios auxiliares | 2 % | 63.69 | 1.27 |
|  |  | Total |  |  | 64.96 |

| Medición | Uds. | Ancho | Alto | Parcial |
|---|---|---|---|---|
| Forrado de chimeneas | 4 | 0.600 | 1.200 | 2.880 |
|  | 8 | 1.250 | 1.200 | 12.000 |
| Total |  |  |  | 14.88 |

**QLC020** Ud Ventana para acceso desde el exterior al bajo cubierta (27/08/2014)
1 Ud × 1506.77 = 1506.77
Ventana para cubierta con apertura giratoria de accionamiento eléctrico o manual mediante barra de maniobra, de 114x118 cm, con persiana exterior de accionamiento eléctrico

| Código | Ud | Descripción | Rendimiento | Precio | Importe |
|---|---|---|---|---|---|
| mt22vqp020x | Ud | Ventana para acceso desde el exterior al bajo cubierta para labores de mantenimiento de la climatizacion, con apertura giratoria de accionamiento eléctrico o manual mediante barra de maniobra, de 114x118 cm, realizada en madera de pino nórdico, acabado barnizado, incorpora motor de apertura de la ventana. (material; 27/08/2014) | 1 | 1052 | 1052.00 |
| mt22vtw020eq | Ud | Persiana exterior eléctrica, para ventanas de cubierta de 114x118 cm. (material; 27/08/2014) | 1 | 356 | 356.00 |
| mo009 | h | Oficial 1ª montador. (mano de obra; 03/06/2014) | 3.057 | 16.18 | 49.46 |
| mo075 | h | Ayudante montador. (mano de obra; 03/06/2014) | 1.345 | 14.7 | 19.77 |
| % | % | Medios auxiliares | 2 % | 1477.23 | 29.54 |
|  |  | Total |  |  | 1506.77 |

**PYA020A** Ud Ayuda de albañileria para instalaciones (28/08/2014)
1 Ud × 233.54 = 233.54
Ayuda de albañilería para instalaciones.

| Código | Ud | Descripción | Rendimiento | Precio | Importe |
|---|---|---|---|---|---|
| mo104 | h | Peón ordinario construcción. | 16 | 14.31 | 228.96 |
| % | % | Medios auxiliares | 2 % | 228.96 | 4.58 |
|  |  | Total |  |  | 233.54 |

**R1.2.1ra** Ud Imprevistos cubierta (02/06/2014)
1 Ud × 2200 = 2200.00
Imprevistos a justificar po D.F., dadas las características especiales de la obra

## CLAC CLIMATIZACION SALON DE ACTOS (22/07/2014)
Importe: 59764.53

**2** UD CLIMATIZADOR 8.000 m3/h CON BATERIA EXPANSION DIRECTA DE 28 KW (27/08/2014)
2 UD × 6656.2 = 13312.40
Climatizador modelo AHUWTE130 de la marca Wolf, con certificaci«n Eurovent, compuesto por los siguientes m«dulos:
M«dulo filtro corto entrada aire exterior. Filtro eficacia G4.
M«dulo filtro bolsa entrada aire exterior. Filtro eficacia F7.
M«dulo baterØa expansi«n directa de Potencia frigorØfica total 30,8 kW para R410a.
M«dulo vacØo.
M«dulo ventilador tipo rueda giro libre de caudal 8.000 m3/h y presi«n disponible 350 Pa. Motor EC de potencia 2,73 kW y se±al de entrada 0-10 Vcc.
Con parte proporcional de accesorios de montaje y soportaci«n, conexi«n a red de conductos y conexi«n frigorØfica, elÚctrica, control y desag³e de condensados.
Totalmente instalada y funcionando.

**2.1** UD MODULO FREECOOLING Y EXTRACCION PARA CLIMATIZADOR (27/08/2014)
2 UD × 2131.7 = 4263.40
M«dulo freecooling 3 compuertas para AHUWTE130 de Wolf, formado por:
M«dulo de mezcla con tres Compuertas de la clase 1 seg·n la DIN EN 175, de 5 Nm par de giro / eje de
accionamiento 15 x 15 mm.
M«dulo ventilador extracci«n tipo rueda giro libre de caudal 8.000 m3/h y presi«n disponible 450 Pa. Motor EC de potencia 2,73 kW y se±al de entrada 0-10 Vcc.
totalmente instalado y funcionando.

**2.2** UD MODULO SILENCIADOR ATENUACION 10 dB(A) PARA MODULO IMPULSION (27/08/2014)
2 UD × 1107.5 = 2215.00
M«dulo silenciador impulsi«n para AHUWTE130 de Wolf, formado por:
M«dulo vacØo.
M«dulo silenciador con los siguientes datos:
PÚrdida de carga seleccionada 13Pa.
Tolerancias de las medidas de introducci«n
?63 Hz 125 Hz 250 Hz 500 Hz 1000 Hz 2000 Hz 4000 Hz 8000 Hz
3 dBA 6 dBA 15 dBA 16 dBA 18 dBA 13 dBA 10 dBA 9 dBA
Colisas del silenciador recubiertas de fibra de
vidrio tipo 1

**3** UD KIT DE EXPANSION FRIGORIFICO 28 KW (27/08/2014)
2 UD × 287.2 = 574.40
Kit de expansi«n frigorØfico de potencia mßxima 30 kW, con p/p de conexiones frigorØficas.
Marca Daikin modelo EKEXV.
Totalmente instalado y funcionando.

**4** UD KIT CONTROL DAIKIN T¬ RETORNO (27/08/2014)
2 UD × 623.5 = 1247.00
Kit control expansi«n por temperatura de retono Daikin EKEQDCB.
Totalmente instalado y funcionando.

**LINFRIG** UD INTERCONEXIËN FRIGOR_FICA (27/08/2014)
2 UD × 3012.24 = 6024.48
Interconexi«n frigorØfica realizada con tuberØa de cobre frigorØfico de dißmetros comprendidos entre 1 3/4" y 7/8", con soldadura en ambiente con nitr«geno.
Aislada debidamente con coquilla de espuma elastomÚrica tipo armaflex.
Se incluye prueba de presi«n a 40 bar durante 48 horas, vaciado de la red y carga adicional de refrigerante ecol«gico R-410a.
P/p de accesorios de soportaci«n, sujecci«n, derivaci«n y conexi«n.
Totalmente instalada y funcionando.

| Código | Ud | Descripción | Rendimiento | Precio | Importe |
|---|---|---|---|---|---|
| MATFRIG |  | COBRE FRIGORIFICO (material; 27/08/2014) | 1 | 1800.9 | 1800.90 |
| AISIT20X35 |  | Coquilla de espuma elastomÚrica, tipo armaflex IT20X35 (material; 27/08/2014) | 45 | 3.1 | 139.50 |
| %50 | % | ACCESORIOS MONTAJE (22/07/2014) | 10 % | 1940.40 | 194.04 |
| PH |  | PAREJA HORA (mano de obra; 22/07/2014) | 20.9 | 42 | 877.80 |
|  |  | Total |  |  | 3012.24 |

**5** UD CUADRO ELECTRICO PROTECCION Y CONTROL (27/08/2014)
1 UD × 3879.6 = 3879.60
Cuadro elÚctrico de fuerza y control, para protecci«n de motores y bombas de calor.
Totalmente instalado y funcionando.

**CRCN** M2 CONDUCTO FIBRA DE VIDRIO AC+STICO (27/08/2014)
398 M2 × 23.52 = 9360.96
Conducto rectangular fabricado apartir de plancha de lana de fibra de vidrio, revestida por la cara exterior con papel kraft de aluminio y por la interior con velo ac·stico. Marca Climaver Neto o similar. Totalmente instalado y funcionando.

| Código | Ud | Descripción | Rendimiento | Precio | Importe |
|---|---|---|---|---|---|
| CRCNETO |  | CONDUCTO CLIMAVER NETO (material; 27/08/2014) | 1 | 8.4 | 8.40 |
| %50 | % | ACCESORIOS MONTAJE | 30 % | 8.40 | 2.52 |
| PH |  | PAREJA HORA | 0.3 | 42 | 12.60 |
|  |  | Total |  |  | 23.52 |

**6** UD TOBERA ALTA INDUCCION 14" (27/08/2014)
20 UD × 254.24 = 5084.80
Tobera alta inducci«n de dißmetro nominal 14", ejecuci«n vertical semiempotrada, con p/p de conexi«n a conducto mediante conducto de chapa circular con aislamiento interior tipo Armaduct.
Marca Luftec Schako o similar.
Totalmente instalada y funcionando.

| Código | Ud | Descripción | Rendimiento | Precio | Importe |
|---|---|---|---|---|---|
| DF49B16 |  | TOBERA (material; 27/08/2014) | 1 | 173.6 | 173.60 |
| %50 | % | ACCESORIOS MONTAJE | 15 % | 173.60 | 26.04 |
| PH |  | PAREJA HORA | 1.3 | 42 | 54.60 |
|  |  | Total |  |  | 254.24 |

**7** UD REJILLA RETORNO RETICULA (27/08/2014)
4 UD × 84.86 = 339.44
Rejilla para retorno/ extracci«n de dimensiones 1.000x450. Ejecuci«n tipo retØcula, con nivel sonoro inferior a 38 dB(A), con p/p de regulaci«n de caudal y marco de montaje.
Totalmente instalada y regulada.

| Código | Ud | Descripción | Rendimiento | Precio | Importe |
|---|---|---|---|---|---|
| RCMFT800300 | UD | REJILLA RETICULA RC+M-FT 800x300 (material; 27/08/2014) | 1 | 46.6 | 46.60 |
| %50 | % | ACCESORIOS MONTAJE | 10 % | 46.60 | 4.66 |
| PH |  | PAREJA HORA | 0.8 | 42 | 33.60 |
|  |  | Total |  |  | 84.86 |

**8** UD INSTALACION CABLEADO ELECTRICO FUERZA Y CONTROL (22/07/2014)
1 UD × 2666.68 = 2666.68
Cableado de fuerza y control compuesto por:
Linea de alimentaci«n a motor 400 V de secci«n 3x4 mm2+Ti.....4 Ud
LØnea de alimentaci«n a bomnba de calor 400 V de secci«n 3x6 mm2+6 mm2+ Ti.....2 Ud.
LØnea de control bomba de calor kit de control 24 V de secci«n 3x1,5 mm2...........2 Ud.
Linea alimentaci«n servomotor compuertas 24 V de secci«pn 3x1 mm2...............6 Ud.
LØnea de control kit expansi«n a kit de control 24 V de secci«n 5x1,5 mm2...........2 Ud.
LØnea de alimentaci«n a cuadro climatizaci«n desde cuadro general edificio de secci«n 3x16 mm2+16 mm2+ Ti.
Con p/p de canalizaciones necesarias.
Totalmente instalada y funcionando.

| Código | Ud | Descripción | Rendimiento | Precio | Importe |
|---|---|---|---|---|---|
| PTOFZAACERO | UD | PUNTO FUERZA ACERO 25 400 V (27/08/2014) | 8 | 299.05 | 2392.40 |
| INTERFZASPLIT | UD | INTERCONEXIËN EL_CTRICA DE FUERZA (27/08/2014) | 4 | 68.57 | 274.28 |
|  |  | Total |  |  | 2666.68 |

**1** UD BOMBA DE CALOR REFRIGERADA POR AIRE POT FRIO 28 KW (27/08/2014)
2 UD × 4975.1 = 9950.20
Bomba de calor refrigerada por aire con presi«n disponible 80 Pa, de las siguientes caracterØsticas:
Potencia frigorØfica 30 kW.
Potencia calorØfica 34 kW.
Clasificaci«n energÚtica A.
Marca Daikin. M«delo ERQ-250AW1.
Con p/p de accesorios de montaje y soportaci«n a muro de piedra.
Totalmente instalada.

**F5** UD MEDIOS MECANICOS ELEVACION Y PERMISOS (22/07/2014)
1 UD × 846.17 = 846.17
Servicio de grua de 45 toneladas, con permiso de acceso del Concello.

| Código | Ud | Descripción | Rendimiento | Precio | Importe |
|---|---|---|---|---|---|
| GRUA |  | GRUA (material; 27/08/2014) | 1 | 650.9 | 650.90 |
| %50 | % | ACCESORIOS MONTAJE | 30 % | 650.90 | 195.27 |
|  |  | Total |  |  | 846.17 |

## I INCENDIOS (27/08/2014)
Importe: 1005

**PCI.1.1** Ud Detector óptico Analógico (02/06/2014)
6 Ud × 110 = 660.00
Detector optico de humo para sistema analogico MorleyIAS. Ideal para fuegos de evolución lenta, con particulas de humo visibles. Incorpora algoritmos de verificación, compensación de suciedad y control de camara. Facil direccionamiento mediante dos interruptores giratorios decadicos (01-159. Dispone de 2 LEDs tricolor que permiten ver el estado del detector desde cualquier posición y salida para indicador de acción.
Incluye instalación y parte proporcional de canalizaciones y cableado.

**PCI.1.2** Ud Base standar para detectores analógicos (02/06/2014)
5 Ud × 15 = 75.00
Base estandar para detectores analogicos (con aislador). Al retirar el detector, mantiene la continuidad en el cableado del lazo automaticamente. Incluye instalación.

**PCI.1.3** Ud Sirena y flash direccionable con base (02/06/2014)
1 Ud × 110 = 110.00
Sirena direccionable con flash de bajo consumo que incorpora base intercambiable para detectores analogicos MorleyIAS. Se conecta directamente al lazo analogico pudiendo seleccionarse hasta tres niveles de volumen y 32 tonos. Facil direccionamiento mediante dos interruptores giratorios (01-159). Ideal para detectores ubicados en vias de evacuacion o en habitaciones con el objeto de despertar a personas que esten durmiendo (segun norma UNE 23007/14). Incluye instalación.

**PCI.1.4** Ud Zócalo de superficie (02/06/2014)
6 Ud × 5 = 30.00
Zocalo de superficie estandar con entradas de tubo visto de hasta 20mm. Se adapta a la base B-501AP-IV (MORLEY). Incluye instalación.

**PCI.1.5** Ud Pulsador direccionable rearmable con aislador (02/06/2014)
1 Ud × 125 = 125.00
Pulsador de alarma direccionable rearmable con aislador de cortocircuito para sistema analogico MorleyIAS. Admite el uso de cajas empotradas estandar. Incorpora led de estado, tapa de proteccion para evitar la activacion accidental y llave para rearme. Facil direccionamiento mediante dos interruptores giratorios decadicos (01-159). Dispone de led tricolor que permite ver su estado desde cualquier punto. Incluye instalación y parte proporcional de canalizaciones y cableado.

**PCI.1.6** Ud Caja de montaje superficie (02/06/2014)
1 Ud × 5 = 5.00
Caja para instalar los pulsadores MI-MCP-FLEX y MI-MCP-IFLEX (MORLEY) en superficie. Incluye instalación.

## G GESTIÓN DE RESIDUOS
Importe: 1802.08

**GRA010b** Ud Transporte de residuos inertes producidos en obras de construcción y/o demolición con contenedor
8 Ud × 225.26 = 1802.08
Transporte de mezcla sin clasificar de residuos inertes producidos en obras de construcción y/o demolición, con contenedor de 12 m³, a vertedero específico, instalación de tratamiento de residuos de construcción y demolición externa a la obra o centro de valorización o eliminación de residuos.

| Código | Ud | Descripción | Rendimiento | Precio | Importe |
|---|---|---|---|---|---|
| mq04res010cg | Ud | Carga y cambio de contenedor de 12 m³, para recogida de mezcla sin clasificar de residuos inertes producidos en obras de construcción y/o demolición, colocado en obra a pie de carga, incluso servicio de entrega, alquiler y coste de vertido. (maquinaria; 03/04/2014) | 1.199 | 182.4 | 218.70 |
| % | % | Medios auxiliares | 3 % | 218.70 | 6.56 |
|  |  | Total |  |  | 225.26 |

## Y SEGURIDAD Y SALUD
Importe: 10228.27

**YCL110** Ud Línea de vida
20 Ud × 15.5 = 310.00
Suministro y montaje de línea de vida de anclaje permanente, de cable de acero, de 20 m de longitud, clase C, compuesta por 2 anclajes terminales de aleación de aluminio L-2653 con tratamiento térmico T6; 1 anclaje intermedio de aleación de aluminio L-2653 con tratamiento térmico T6; cable flexible de acero galvanizado, de 10 mm de diámetro, compuesto por 7 cordones de 19 hilos; tensor de caja abierta; conjunto de tres sujetacables y un guardacable; protector para cabo; placa de señalización y conjunto de dos precintos de seguridad.

| Código | Ud | Descripción | Rendimiento | Precio | Importe |
|---|---|---|---|---|---|
| mt50spl110 | Ud | Anclaje terminal de aleación de aluminio L-2653 con tratamiento térmico T6, acabado con pintura epoxi-poliéster. (material) | 0.15 | 9.8 | 1.47 |
| mt50spl105 | Ud | Fijación compuesta por taco químico, arandela y tornillo de acero de 12 mm de diámetro y 80 mm de longitud. (material) | 0.4 | 3.96 | 1.58 |
| mt50spl120 | Ud | Anclaje intermedio de aleación de aluminio L-2653 con tratamiento térmico T6, acabado con pintura epoxi-poliéster. (material) | 0.06 | 25.5 | 1.53 |
| mt50spl105 | Ud | Fijación compuesta por taco químico, arandela y tornillo de acero de 12 mm de diámetro y 80 mm de longitud. | 0.2 | 3.96 | 0.79 |
| mt50spl130 | m | Cable flexible de acero galvanizado, de 10 mm de diámetro, compuesto por 7 cordones de 19 hilos, incluso prensado terminal con casquillo de cobre y guardacable en un extremo. (material) | 0.11 | 1.75 | 0.19 |
| mt50spl040 | Ud | Tensor de caja abierta, con ojo en un extremo y horquilla en el extremo opuesto. (material) | 0.06 | 66 | 3.96 |
| mt50spl050 | Ud | Conjunto de tres sujetacables y un guardacable cerrado de acero inoxidable. (material) | 0.06 | 25 | 1.50 |
| mt50spl080 | Ud | Protector para cabo, de PVC, color amarillo. (material) | 0.06 | 4 | 0.24 |
| mt50spl060 | Ud | Placa de señalización de la línea de anclaje. (material) | 0.06 | 12.4 | 0.74 |
| mt50spl070 | Ud | Conjunto de dos precintos de seguridad. (material) | 0.06 | 15 | 0.90 |
| mo104 | h | Peón ordinario construcción. | 0.15 | 14.31 | 2.15 |
| % | % | Medios auxiliares | 3 % | 15.05 | 0.45 |
|  |  | Total |  |  | 15.5 |

**YCF031A** Ud Seguridad y Salud en obra (02/06/2014)
1 Ud × 3541.748 = 3541.75
Seguridad y salud en obra, constituida por las medidas de protección personal, elementos de señalización, medios auxiliares, instalaciones de bienestar y mano de obra de seguridad necesaria para la realización de los trabajos, según lo indicado en el Real Decreto 1627/1997 de 24 de octubre y Normativa vigente.

**Q1.13** Ud Protección de lucernarios
1 Ud × 495 = 495.00
Protección de lucernarios existentes durante el transcurso de la obra con planchas de aislamiento, moqueta o red de malla anclada a paramentos fijos, incluso p.p de medios auxiliares y costes indirectos.

**0XG010** Ud Grúa autopropulsada de brazo telescópico
1 Ud × 4532 = 4532.00
Transporte a obra, retirada y alquiler de grúa autopropulsada de brazo telescópico con una capacidad de elevación de 30 t y 32 m de altura máxima de trabajo, durante la ejecución de los trabajos, u otros medios auxiliares similares.

| Código | Ud | Descripción | Rendimiento | Precio | Importe |
|---|---|---|---|---|---|
| mq07gte010c | h | Grúa autopropulsada de brazo telescópico con una capacidad de elevación de 30 t y 32 m de altura máxima de trabajo. (maquinaria) | 1 | 4400 | 4400.00 |
| % | % | Medios auxiliares | 3 % | 4400.00 | 132.00 |
|  |  | Total |  |  | 4532 |

**OXA130A** Ud Montaje, desmontaje y alquiler por 30 días de torre movil tipo multidireccional (02/06/2014)
1 Ud × 1349.515 = 1349.52
Montaje, desmontaje y alquiler por 30 días de torre movil tipo multidireccional hasta 9,20 m de altura con plataforma de trabajo 3x3 m, barandilla de 1 m de altura, escaleras interiores, constituido por estructura tubular de acero galvanizado en caliente. Incluso portes de ida y vuelta, totalmente instalado.

## Precios auxiliares

**PTOFZAACERO** UD PUNTO FUERZA ACERO 25 400 V (27/08/2014)
Precio: 299.05

| Código | Ud | Descripción | Rendimiento | Precio | Importe |
|---|---|---|---|---|---|
| ELECTUBPG32 | ML | TUBO METALICO PG32 (material; 27/08/2014) | 25 | 4.8 | 120.00 |
| ELECRVK4X1.5 | ML | MANGUERA RV-K DE 4X1,5 mm2 (material; 27/08/2014) | 25 | 1.3 | 32.50 |
| %50 | % | ACCESORIOS MONTAJE | 30 % | 152.50 | 45.75 |
| PH |  | PAREJA HORA | 2.4 | 42 | 100.80 |
|  |  | Total |  |  | 299.05 |

**INTERFZASPLIT** UD INTERCONEXIËN EL_CTRICA DE FUERZA (27/08/2014)
Precio: 68.57
Interconexi«n elÚctrica de fuerza entre unidad interior y unidad exterior, realizada en cable tipo manguera tipo RHZ de secci«n 3x1,5 mm2, bajo tubo de PVC coarrugado de 25 mm, con p/p de soportaci«n, derivaci«n y conexi«n.
Totalmente instalado y funcionando.

| Código | Ud | Descripción | Rendimiento | Precio | Importe |
|---|---|---|---|---|---|
| ELECRVK4X1.5 | ML | MANGUERA RV-K DE 4X1,5 mm2 | 20 | 1.3 | 26.00 |
| ELECCOA25 | ML | TUBO PVC COARRUGADO DE 25 mm (material; 27/08/2014) | 1 | 0.9 | 0.90 |
| %50 | % | ACCESORIOS MONTAJE | 30 % | 26.90 | 8.07 |
| PH |  | PAREJA HORA | 0.8 | 42 | 33.60 |
|  |  | Total |  |  | 68.57 |

## Recursos

**Q1.7003ro850** ml Chapa aluminio crudo de 1,5 mm desarrollo 850 mm
Chapa aluminio crudo de 1,5 mm desarrollo 600 mm

**Q1.7003ro300** ml Chapa aluminio crudo de 1,5 mm desarrollo 300 mm
Chapa aluminio crudo de 1,5 mm desarrollo 600 mm

**PNTL.2a** m2 Fiel lana roca 60mm + Al
Fieltro de lana de roca de 60 mm de espesor recubierto por una cara con complejo de aluminio reforzado, con conductividad térmica 0,042 W(m.k) y resistencia térmica 1.40m2K/w, clase de reacción al fuego A2, de dimensiones 8x1.20 m.Para aislamiento de cubiertas y buhardillas.
Claves: bloquear, solape, papel, lamina, termico, resistencia, dimension, lateral, fieltro, roca, cara, recubrir, barrera, lana, fuego

**MOOA.1d** h Peón ordinario construcción
Claves: construccion, ordinario

**PQTC25da** m Canle zinc 50cm rect
Canle de sección rectangular de chapa de zinc do número 14 de 50 cm de desenvolvemento.

**PQTC33a** ud Soporte aceiro galv p/can 800mm
Soporte de aceiro galvanizado para canle de sección circular ou rectangular de 800 mm de desenvolvemento.

**MOOA.1c** h Peón especializado construcción
Claves: especial

**PQTC25droa** m Chapa plegada de cinc 50 cm
Canle de sección rectangular de chapa de zinc do número 14 de 50 cm de desenvolvemento.

**PQTT.3da** ud Teja cerámica plana sacoman henry-marseille
Teja cerámica plana de 43x26 cm, color rojo, con un peso de 2.80 kg.
Claves: ceramico, teja, color, rojo, peso, plano

**PBUC.1b** kg Punta a p/const 17x70 caja 3kg
Punta de acero para la construcción de 17x70, suministrada en cajas de 3 kg.
